# Wohnhaus Friedensstrasse/ Lebenshilfe (Wohnen Am Weinberg)
Angebotsaufforderung (GAEB DA XML 3.3, DA83)
Projekt: 15_2023
Währung: EUR
Bieterkommentare zugelassen: nein
Auftraggeber: Lebenshilfe Harzkreis-Quedllinburg gGmbH, Quedlinburger Strasse 2, 06502 Thale / OT Weddersleben, Telefon 03946 9810-0, E-Mail info@lebenshilfe-hz-qlb.de; DV-Nummer: 9
Erstellt mit: COSOBA-AVA-SYSTEM V8/ GXML Toolbox V3.3 R20230503, AVA.relax, 18.01.2026

## 9 Tischler, Innentüren
Datum: 15.01.2025

### Gewerk 009 Innentüren

DIN 276-08: 344

*Hinweis: Vorbemerkungen*
Vorbemerkungen

Bauvorhaben:
Neubau: Wohnen am Weinberg, Friedensstrasse 4, 06502 Thale/ OT Weddersleben

Leistungsumfang:
Tischlerarbeiten, Innentüren

Leistungszeitraum, gesamt:
März 2025 bis Juli 2026, 17 Monate

Leistungszeitraum, Innentüren
April 2026 - Juni 2026, 3 Monate

Hinweis:
Der Bauherr behält sich vor Teilleistungen nicht abzurufen und Leistungszeiträume zu ändern.

Ausführungshinweis:
Temporäre Sicherungsmassnahmen, Absteifungen sind einzukalkulieren, sie sind Leistungsbestandteil und werden nicht nochmals explizit abgefragt.
Der Giebel zum Haus Nr. 3 in der Friedensstrasse ist zu sichern.
Am Südgiebel stehende Schaltschränke der Telekom sind in Betrieb und müssen gesichert/ geschützt werden.

Bauseits werden keine Hebezeuge zur Verfügung gestellt.

Es wird darauf hingewiesen, dass entsprechend DIN 18299, Punkt 4. Baustelleneinrichtungen Nebenleistungen des AN sind.

Ausführungsgrundlagen:
DIN 18299Allgemeine Regelungen für Bauarbeiten jeder Art
DIN 18355Tischlerarbeiten
DIN 18357Beschlagsarbeiten
-------------------------------------------------------------------------------------------------------------

Hebezeuge werden nicht zur Verfügung gestellt.

Vertragsgrundlagen: VOB/B + C in aktueller Fassung

#### Titel 009.01 Innentüren

DIN 276-08: 344

**009.01.001 Tür IT, Bad, einflügelig, b/h 1,01/2,135 m**
Tür IT, Bad, einflügelig, b/h 1,01/2,135 m
incl. Zarge liefern und fachgerecht montieren

Brandschutz:  -
Beanspruchsklasse : S
Rettungstür/ Verschluss:-
Nassraumtür
Schalldämmmass:32/37db
Klimaklasse:  II
Türblatteinschlag: Falz mit Dichtung
Türblatt mit 2 cm Unterschnitt
Oberfläche:  HPL
Oberflächenstruktur:-pergament, verdeckter Hartholzanleimer, Dunkelholz
Farbe Türblatt:  lichtgrau, RAL 7035
Schloss:  WC, rot-weiß, PZ
Beschlag:  Rosette  + Drücker
Beschlagsfarbe: Edelstahl, gebürstet
Stahlumfassungszarge SU
Farbe:  endbeschichtet,lichtgrau, RAL 7035, seidenmatt
DIN L/R entsprechend Ausführungsplanung
Öffnungsmass Rohbau:b/h = 1,01/2,135m, LM > 90 cm
Einbau in Trockenbau, ca. 150 mm
Maulweite :150 mm
Türgriffhöhe: Standard
Menge: 9,000 Stck
DIN 276-08: 344

**009.01.002 Zulage DIN 18040, behindertengerecht, Türklinke**
Zulage DIN 18040, behindertengerecht, Türklinke auf 85 cm
abschliessende Festlegung erfolgt im Rahmen der Freigabe Werksplanung
Menge: 9,000 Stck
DIN 276-08: 344

**009.01.003 Zulage Türzarge in Edelstahl**
Zulage Türzarge in Edelstahl

Zulage für die Ausführung der der Umfassungszarge in Edelstahl, ansonsten wie in Pos. Tür IT
Menge: 9,000 Stck
DIN 276-08: 344

**009.01.004 Tür WE, einflügelig, b/h ca. 1,01/2,135 m T30, rd, ss**
Tür WE, einflügelig, b/h ca. 1,01/2,135 m T30, rd, ss
incl. Zarge liefern und fachgerecht montieren

Brandschutz:  T30, rd, ss - rauchdicht + selbstschliessend (REI30)
Beanspruchsklasse : S
Rettungstür/ Verschluss:
Schalldämmmass:37/42
Klimaklasse:  II
Türblatteinschlag: Falz
Oberfläche:  HPL
Oberflächenstruktur:-pergament, verdeckter Hartholzanleimer, Dunkelholz
Farbe Türblatt:  lichtgrau, RAL 7035
Schloss:  PZ
Beschlag:  Rosette  + Drücker
Beschlagsfarbe: Edelstahl, gebürstet
Stahlumfassungszarge SU
Farbe:  mit Endbeschichtung, lichtgrau, RAL 7035, seidenmatt
DIN L/R entsprechend Ausführungsplanung
Öffnungsmass Rohbau:b/h = 1,01/2,135m, LM > 90 cm
Einbau in Holzrahmenbau mit GK-Bekleidung, ca. 260-280 mm
Maulweite: 260-280 mm
Türgriffhöhe: Standard

Türen T1.1 + T2.1
Menge: 2,000 Stck
DIN 276-08: 344

**009.01.005 Zulage DIN 18040, behindertengerecht, Türklinke**
Zulage DIN 18040, behindertengerecht, Türklinke auf 85 cm
abschliessende Festlegung erfolgt im Rahmen der Freigabe Werksplanung
Menge: 2,000 Stck
DIN 276-08: 344

**009.01.006 Zulage Glasauschnitt**
Zulage Glasauschnitt

Ausführung der WE-Tür mit Glasausschnitt
bruchsicheres Glas mit transluzenter Folierung
Auschnitt: b/h = ca. 40/160 cm

REI-30-Anforderung

T1.1
Menge: 1,000 Stck
DIN 276-08: 344

#### Titel 009.02 Tischler, sonstige Leistungen

DIN 276-08: 344

**009.02.001 Facharbeiterstunden**
Stundenlohnarbeiten durch Arbeitskräfte auf Anordnung des AG ausführen.
Verrechnungssatz für die jeweilige Arbeitskraft umfasst sämtliche Aufwendungen wie Lohn- und Gehaltskosten, Lohn- und Gehaltsnebenkosten, Zuschläge, lohngebundene und lohnabhängige Kosten, sonstige Sozialkosten, Gemeinkosten, Wagnis und Gewinn.
Zuschläge für Nacht-, Sonntags- und Feiertagsarbeit werden gesondert vergütet.
Facharbeiterstunden.
Menge: 5,000 h
DIN 276-08: 344

**009.02.002 Helferstunden**
Stundenlohnarbeiten durch Arbeitskräfte auf Anordnung des AG ausführen.
Verrechnungssatz für die jeweilige Arbeitskraft umfasst sämtliche Aufwendungen wie Lohn- und Gehaltskosten, Lohn- und Gehaltsnebenkosten, Zuschläge, lohngebundene und lohnabhängige Kosten, sonstige Sozialkosten, Gemeinkosten, Wagnis und Gewinn.
Zuschläge für Nacht-, Sonntags- und Feiertagsarbeit werden gesondert vergütet.
Helferstunden.
Menge: 5,000 h
DIN 276-08: 344
